# Um- und Neubau Foyer, Steintor- Varieté
Angebotsaufforderung (GAEB 90, DA83)
DV-Nummer: 20170320
Eröffnung: 13.09.17
Währung: EUR
Auftraggeber: Steintor Varieté GmbH & Co. KG, Am Steintor 10, 06112 Halle

## Malerarbeiten
Datum: 29.08.17

*Hinweis*
Das eingebauten Materialien müssen den vorgegebenen
Mustern entsprechen; eine ausdrückliche Bestätigung
des Musters durch den Bauherrn sollte eingeholt werden.

Unterschiedliche Fabrikate im Schichtaufbau werden
grundsätzlich nicht zugelassen. Es sind immer
Systemaufbauten mit Zulassung zu verwenden.

Für Material ist -wenn nicht anders beschrieben- erste
Wahl
anzubieten.

**1 Putz in Kleinflächen**
Innenwandputzsystem, DIN 18550,
mineralisch gebunden, auf Wänden,
incl. Vorbereitungsarbeiten Putzgrund,
Putzhöhe bis 3,0 m, als Glattputz.
Ausführung für übliche Beanspruchung,
Farbton weiß, Putzgrund Mauerwerk,
Einlagenputz aus Putzmörtel P IV a.
Putzdicke im Mittel ca. 15 mm.
Herstellung in Flächen bis 1,00 m²,
im Bereich Wandabbruch
Ort: EG
Menge: 40,000 m²

**2 Durchbrüche schließen 10/10cm**
Schließen von Durchbrüchen bzw. Aussparungen
in Decken und Wänden,
Anforderungen: Verhinderung von Feuer- und
Rauchübertragung, Verhinderung von Schallübertragung, Verhinderung von Geruchsübertragungen,
Verfüllen mit Mörtelverguss MG III Baustoffklasse A1, Kalkulationsgrösse:
BxLxDE-Dicke= 10x10x30 mm
Menge: 5,000 Stk

**3 Grobspachteln von Stoß- und Fehlstellen**
Grobspachteln von Stoß- und Fehlstellen sowie
Lunkern der Fläche mit geeigneter
Spachtelmasse.
Ort: Filgranwände und -decken, EG
Menge: 50,000 m²

**4 Vollflächiges Spachteln v. Wänden**
Vollflächiges Spachteln v. Wänden
in einmaliger Ausführung mit geeigneter
Spachtelmasse bis zur vollkommenen Glätte;
Spachtelschicht nach Erhärtung schleifen u.
abstauben.
Untergrund Stahlbeton-Filigranwände
Ort: EG, WC und Garderobe
Menge: 245,000 m²

**5 Vollflächiges Spachteln von Decken**
Vollflächiges Spachteln von Decken
in einmaliger Ausführung mit geeigneter
Spachtelmasse bis zur vollkommenen Glätte;
Spachtelschicht nach Erhärtung schleifen u.
abstauben.
Untergrund Stahlbeton-Filigrandecken
Ort: EG, WC und Garderobe
Menge: 110,000 m²

**6 Zementspachtel in WC-Wände**
Spachteln bis zur Glätte, Oberfläche ohne weitere
Beschichtung, mit Dispersionsfarbe überstreichbar,
mit Zementspachtelmasse,
Ausführung in den WC,
Wandflächen oberhalb der Fliesen.
Ort: EG
Menge: 96,000 m²

**7 Zementspachtel in WC-Decke**
Spachteln bis zur Glätte, Oberfläche ohne weitere
Beschichtung, mit Dispersionsfarbe überstreichbar,
mit Zementspachtelmasse,
Ausführung in den WC,
Wandflächen oberhalb der Fliesen.
Ort: EG
Menge: 60,000 m²

**8 Untergrundvorbehandlung / Tiefgrund LF/ W'nde**
Untergrundvorbehandlung Wände: Untergrund auf Eignung,
Trag- und Haftfähigkeit prüfen. Fläche säubern.
Grundanstrich der saugfähigen Flächen mit
Lacryl-wasserverdünnbaren Tiefgrund lösemittelfrei.
Ort: EG
Fabrikat:
Menge: 245,000 m²

**9 Abkleben Fliesenflächen**
Besonderer Schutz von Bauteilen
Abkleben der Fliesenflächen an den Wänden
einschl. Schutzmaterial später wieder
beseitigen.
Menge: 171,000 m²

**10 Schutz von Bodenbelägen**
Besonderer Schutz von Bauteilen
Ganzflächiger Schutz des Bodenbelages
aus Fliesen mit Malerfilz einschl. unterhalten
und wieder beseitigen.
Menge: 60,000 m²

**11 Dispersionsbeschichtung Wände, Nassabriebklasse 3**
Wände beschichten, Nassabriebklasse 1
auf Stahlbeton und Spachtelmassse, wie folgt:
Grundbeschichtung, Schlussbeschichtung
Farbe  : schwarz
  (in Abstimmung mit Bauherrn)
seidenmatt oder stumpfmatt und Farbe nach Farbkonzept
u.
Angabe des Architekten

Angeb. Fabrikat :
Menge: 245,000 m²

**12 Dispersionsbeschichtung Rundstützen auf Zementputz**
Rundstützen beschichten, Nassabriebklasse 2 wie folgt:
Grundbeschichtung, Schlussbeschichtung
Farbe  : schwarz, Volltonfarbe, stumpfmatt,
seidenmatt
  (in Abstimmung mit Bauherrn)
Stützenhöhe bis 3,30 m
Angeb. Fabrikat :
Menge: 5,000 m

**13 Deckenflächen grundieren**
Deckenflächen mit flüssigen Tiefengrund vorbereiten.
Menge: 170,000 m²

**14 Dispersionsfarbe schwarz, Vollton, Decke, Stahlbeton, innen**
Decke wie folgt behandeln:
Erstbeschichtung auf neuer unbehandelter Innenfläche.
Untergrund mit gipshaltige Spachtelmasse,
Verunreinigungen ganzflächig entfernen.
Grundbeschichtung aus Grundbeschichtungsstoff für mineralischen Untergrund,
wasserbasierend,
eine Zwischenbeschichtung aus Dispersionsfarbe, Farbton angepasst an die
Schlussbeschichtung,
Schlussbeschichtung a. Dispersionsfarbe,
Nassabriebklasse 3
(DIN 13300), schwarz, Vollton, seidenmatt oder
stumpfmatt und
Farbe nach Farbkonzept u. Angabe des Architekten.
Farbton nach Angabe des Architekten.
Ort: EG
Menge: 170,000 m²

**15 Dauerelastische Verfugung**
Dauerelastische Verfugung von
Bewegungs- und Anschlussfugen mit Silikon.
Elastischer, fungizid ausgerüsteter 1- Komp.-
Fugendichtstoff auf Silicon- Kautschuk- Basis,
Fugenflanken mit einem Voranstrich aus lösungsmittelhaltiger 1-Komp.-Universalprimer für
Silicon-Fugendichtstoffe versehen.
Farbton: schwarz
liefern und fachgerecht einbauen

Angeb. Fabrikat:
Menge: 250,000 m

**16 Lüftungskanäle verzinkt neu, Deckbeschichtung auf Alkyd-Basis, LH**
Lüftungskanäle, Abwicklung ca. 30/30 cm bzw. 30/60 cm,
Erstbeschichtung
auf neuer unbehandelter Innenfläche.
Untergrund aus Stahl, verzinkt.
Beanspruchung durch Kondenswasser.
Verunreinigungen (wie Schmutz-, Fett-
und Ölreste sowie Korrosionsprodukte)
ganzflächig entfernen. Die Fläche mittels Netzmittelwäsche
<entspr. BFS Nr. 5>
anschleifen und abschließend mit
klarem Wasser nachwaschen.
aus Alkydharzlackfarbe, lösemittelhaltig
Grundbeschichtung aus Grundbeschichtungsstoff, lösemittelhaltig,
Eine Zwischenbeschichtung aus Alkydharzlackfarbe, lösemittelhaltig, Farbton
angepasst an die Schlussbeschichtung.
Schlussbeschichtung a. Alkydharzlackfarbe, lösemittelhaltig,
seidenmatt/stumpfmatt, Volltonfarbe, schwarz,
Farbton nach Angabe des Architekten.
Menge: 45,000 m

**17 Kabelkanal neu, Deckbeschichtung (o.ZB) auf Alkyd-Basis, LH**
Kabelkanal bzw. Kabel
Abwicklung über 100 bis 300 mm,
wie folgt behandeln:
Erstbeschichtung
auf neuer unbehandelter Innenfläche.
Untergrund aus Polyvinylchlorid (PVC)
hart.
Verunreinigungen ganzflächig entfernen.
Grundbeschichtung aus haftvermittelnder,
pigmentierter Grundierung, lösemittelhaltig.
Schlussbeschichtung a. Alkydharzlackfarbe, lösemittelhaltig, seidenmatt/stumpfmatt, Farbe
schwarz
Menge: 30,000 m

**18 Lagerhölzer, Nadelholz**
Lagerhölzer aus Nadelholz, mittlerer Feuchtegehalt
11%+/-2%, Güteklasse 1 DIN 68365,
Querschnitt 10/60 mm, als Keil- bzw. Schnitthölzer zur
Anpassung der Gefällesituation auf Stahlbetondecke
motnieren, Dämmstreifen aus Mineralfaser EN 13162,
Dicke 15 mm,
Untergrund Stahlbetondecke, uneben.
Menge: 100,000 m

**19 OSB III-Platte, 18 mm, einlagig**
OSB III-Platte aus kunstharzgebundenen
Holzspanplatten Typ P3 (allg. Zwecke /
Feuchtbereich) DIN EN 312 und DIN EN
13986, einlagig, als Fußbodenverlegeplatten mit Nut und Feder,
einlagig, Dicke 18 mm,
liefern und auf den Untergrund verlegen,
Menge: 110,000 m²

**20 Nadelvlies, Klasse 4 extrem**
Textiler Bodenbelag als Nadelvlies,
Oberseite grobfaserig,
einfarbig, grau - anthrazit,
Nutzschicht Polyamid,
unvermischt,
Bahnenbreite 200 cm,
mit leitfähigem Klebstoff auf leitfähigem Vorstrich kleben. Je 40 m2 eine Ab-
leitung aus Kupferbandfahnen, Potenzialanschluss erfolgt bauseits,
auf ganzflächig gespachtelten Untergrund verkleben.
Funktionelle Anforderungen an textilen
Bodenbelag DIN EN 1470:
Beanspruchung Klasse 4 extrem,
antistatisch, Aufladungsspannung im
Begehversuch in Anlehnung an DIN 54345
Teil 2 max. 2 kV,
Kennzeichnende Merkmale des textilen
Bodenbelags DIN EN 1470:
Gesamtdicke über 5 bis 6 mm,
Nutzschichtdicke 3,5 mm,
Nadelvlies-Nutzschichtgewicht über 700
bis 800 g/m2.
Bauphysikalische Anforderungen an textilen Bodenbelag:
Trittschallverbesserungsmaß 22 dB,
Wärmedurchlasswiderstand DIN 52612
0,11 m2K/W.
Brandverhalten DIN 4102 Teil 1
Klasse B1.
Menge: 110,000 m²

**21 Gekettelte Sockelleiste, Nadelvlies,60mm**
Gekettelte Sockelleiste,
als Belagsockelleiste mit Klebeband,
Höhe 60 mm,
einfarbig, aus Bodenbelag anpassen,
befestigen durch Kleben.
Untergrund Putz.
Menge: 60,000 m

**22 Übergangsschienen**
Geeignete Übergangsschienen aus Edelstahl,
an Übergängen zwischen den unterschiedlichen
Bodenbelägen,
mit Dübeln und Schrauben im Boden
unsichtbar befestigen.
Farbe und Ausführung nach Bemusterung,
Länge entsprechend den Türen bis 101cm.
Schenkellänge: ca. 20/20 mm
Menge: 10,000 m

**23 Verrechnungssatz für Baufacharbeiter**
*** Bedarfsposition ohne GB
Stundenlohnarbeiten durch Arbeitskräfte auf Anordnung
des AG ausführen.
Der Verrechnungssatz für die jeweilige Arbeitskraft
umfasst sämtliche Aufwendungen, insbesondere den tatsächlichen Lohn einschliesslich vermögenswirksamer
Leistungen mit den Zuschlägen für Gemeinkosten
(Sozialkassenbeitraege, Winterbauumlage und dgl.),
sowie Lohn- bzw. Gehaltsnebenkosten und Zuschläge
für Überstunden.

Facharbeiter
Menge: 1,000 h

USt %: 19,00
